# Reducción excéntrica PP Polysan/Ostendorf-HT Safe, diámetro 110/75 mm

- Propiedad del archivo: CONSTRUNARIO
- Formato: FIEBDC-3/2012
- Programa: Construnario Versión 3.51
- Fecha de los precios: 03/01/2024
- Divisa: EUR

**175710** u Reducción excéntrica PP Polysan/Ostendorf-HT Safe, diámetro 110/75 mm
Precio: 2.75
Accesorio para tubos de polipropileno para evacuación dentro del perímetro del edificio de aguas residuales, pluviales y ventilación. Características: - Material: Polipropileno (PP). Resistente al agua caliente. - Color gris oscuro (RAL 7043). - Unión con junta SBR de tres labios. - Conexión manguito enchufable. - Fabricado según norma DIN EN 1451. - Material de construcción clase B1 – difícilmente inflamable – según norma DIN 4102. - Temperaturas hasta 90 grados en continuo y 95 grados puntualmente. - Alta resistencia química: fluidos pH 2 - pH 12. - Comportamiento sonoro 21 dB a 4 l/s, 17 dB a 2 l/s.
