# Bote sifónico Polysan/Ostendorf-HT Safe, diámetro 110/75/50 mm

- Propiedad del archivo: CONSTRUNARIO
- Formato: FIEBDC-3/2012
- Programa: Construnario Versión 3.51
- Fecha de los precios: 03/01/2024
- Divisa: EUR

**179970** u Bote sifónico Polysan/Ostendorf-HT Safe, diámetro 110/75/50 mm
Precio: 18.40
Bote sifónico PP para tubos de polipropileno para evacuación dentro del perímetro del edificio de aguas residuales, pluviales y ventilación. Características: - Material: Polipropileno (PP). - Color gris oscuro B RAL 7043. - Densidad 0,95 g/cm3. - Clasificación frente al fuego B1 difícilmente inflamable. - Altura 18 cm. -Sistema fabricado según norma DIN EN 1451. Consta de: - 3 entradas macho 50 mm., unión mediante Manguito doble DN 50 (172510), con cerramiento para utilizar las que se necesiten. - 1 salida 75 mm. - en la parte superior, unión a tubo 110 mm. mediante junta triple labiada SBR (mismo sistema HT Safe).
