# Mando regulación oculta para válvula de bola Polysan/Wefatherm

- Propiedad del archivo: CONSTRUNARIO
- Formato: FIEBDC-3/2012
- Programa: Construnario Versión 3.51
- Fecha de los precios: 03/01/2024
- Divisa: EUR

**3001** u Mando regulación oculta para válvula de bola Polysan/Wefatherm
Precio: 7.34
Mando para válvula de bola para tubos de polipropileno para instalaciones de agua caliente y fría. Características: - Mando regulación oculta. - Para válvulas de bola mando cromado triangular V3637, V3638 y V3639. - Latón cromado. - Sistema conforme con UNE-EN ISO 15874.
