# Alargadera para válvula de bola Polysan/Wefatherm

- Propiedad del archivo: CONSTRUNARIO
- Formato: FIEBDC-3/2012
- Programa: Construnario Versión 3.51
- Fecha de los precios: 03/01/2024
- Divisa: EUR

**3600** u Alargadera para válvula de bola Polysan/Wefatherm
Precio: 8.50
Alargadera para válvula de bola para tubos de polipropileno para instalaciones de agua caliente y fría. Características: - Para válvulas de bola mando cromado triangular V3637, V3638 y V3639. - Alarga 3 cm. - Acero zincado. - Sistema conforme con UNE-EN ISO 15874.
