# Tapón rosca de PP Polysan/Wefatherm, diámetro 3/4"

- Propiedad del archivo: CONSTRUNARIO
- Formato: FIEBDC-3/2012
- Programa: Construnario Versión 3.51
- Fecha de los precios: 03/01/2024
- Divisa: EUR

**500329** u Tapón rosca de PP Polysan/Wefatherm, diámetro 3/4"
Precio: 0.40
Accesorio para tubos de polipropileno para instalaciones de agua caliente y fría. Características: - PP. - Color gris. - Sistema conforme con UNE-EN ISO 15874.
