# Tubería PP-RCT Clima-Fibre Polysan/Wefatherm, Serie 3,2. SDR 7,4. Diámetro 25 x 3,5 mm

- Propiedad del archivo: CONSTRUNARIO
- Formato: FIEBDC-3/2012
- Programa: Construnario Versión 3.51
- Fecha de los precios: 03/01/2024
- Divisa: EUR

**500610** u Tubería PP-RCT Clima-Fibre Polysan/Wefatherm, Serie 3,2. SDR 7,4. Diámetro 25 x 3,5 mm
Precio: 2.86
Tubo de polipropileno para instalaciones de agua caliente y fría. Características: - PP-RCT. - SDR 7,4. - Color gris. - Adecuada para calefacción central, aire acondicionado y climatización. - No apta para agua potable. - Se suministra en barras de 4 metros. - Tipo de unión del sistema: Termofusión. - UNE-EN ISO 15874 clase 1/6 bar, 2/6 bar, 4/6 bar, 5/4 bar. - DIN 8077/8078 20°C/16 bar, 70°C/8 bar. Ventajas: - Reducción del tiempo de instalación. - Mayor estabilidad térmica. - Resistencia a la corrosión. - Resistencia a sustancias agresivas. - Menor sonoridad comparado con tuberías metálicas. - Peso reducido. - Dilatación reducida.
