# Placa de montaje galvanizada Polysan/Wefatherm, diámetro 260x55x2 mm

- Propiedad del archivo: CONSTRUNARIO
- Formato: FIEBDC-3/2012
- Programa: Construnario Versión 3.51
- Fecha de los precios: 03/01/2024
- Divisa: EUR

**504060** u Placa de montaje galvanizada Polysan/Wefatherm, diámetro 260x55x2 mm
Precio: 10.91
Accesorio para tubos de polipropileno para instalaciones de agua caliente y fría. Características: - Acero galvanizado. - Sistema conforme con UNE-EN ISO 15874.
