# Matriz para derivaciones Polysan/Wefatherm, diámetro 75-25 mm

- Propiedad del archivo: CONSTRUNARIO
- Formato: FIEBDC-3/2012
- Programa: Construnario Versión 3.51
- Fecha de los precios: 03/01/2024
- Divisa: EUR

**504808** u Matriz para derivaciones Polysan/Wefatherm, diámetro 75-25 mm
Precio: 72.36
Matriz de calentamiento para la termofusión de injertos de derivación y tubos de polipropileno para instalaciones de agua caliente y fría. Características: - Tipo de unión: Termofusión con injertos de derivación. - Puede utilizarse con las tuberías PP-R, PP-R con alma de aluminio y PP-RCT. - Para soldadura en banco. - Forma sencilla, segura y económica de obtener derivaciones adicionales en líneas de distribución. - Fácil adicción de sensores (termómetro, manómetro). - Construcción de tes. - Peso: 0,244 Kg. - Complementos: Injertos para derivación salida hembra-soldar V503714 y V503716, Injertos para derivación salida rosca hembra V503808 y V503809, Injertos para derivación salida rosca macho V503908 y V503909 y Broca para derivaciones 505061. - Sistema conforme con UNE-EN ISO 15874.
