# Matriz para derivaciones Polysan/Wefatherm, diámetro 315-63 mm

- Propiedad del archivo: CONSTRUNARIO
- Formato: FIEBDC-3/2012
- Programa: Construnario Versión 3.51
- Fecha de los precios: 03/01/2024
- Divisa: EUR

**504846** u Matriz para derivaciones Polysan/Wefatherm, diámetro 315-63 mm
Precio: 178.20
Matriz de calentamiento para la termofusión de injertos de derivación y tubos de polipropileno para instalaciones de agua caliente y fría. Características: - Tipo de unión: Termofusión con injertos de derivación. - Puede utilizarse con las tuberías PP-RCT y PP-RCT fibra. - Para soldadura en banco. - Forma sencilla, segura y económica de obtener derivaciones adicionales en líneas de distribución. - Fácil adicción de sensores (termómetro, manómetro). - Construcción de tes. - Peso: 1,100 Kg. - Complementos: Injerto para derivación salida hembra-soldar 583724, Injerto para derivación salida rosca hembra 583820, Injerto para derivación salida rosca macho 583920 y Broca para derivaciones 505065. - Sistema conforme con UNE-EN ISO 15874.
