# Cortatubos Polysan/Wefatherm, diámetro 75 mm

- Propiedad del archivo: CONSTRUNARIO
- Formato: FIEBDC-3/2012
- Programa: Construnario Versión 3.51
- Fecha de los precios: 03/01/2024
- Divisa: EUR

**505020** u Cortatubos Polysan/Wefatherm, diámetro 75 mm
Precio: 125.50
Cortador circular para el corte manual de tubos de polipropileno para instalaciones de agua caliente y fría. Características: - Tipo de unión del sistema: Termofusión. - Con cuerpo cortador base + cuchilla de 44 mm. - Hecho con las mejores aleaciones. - Accesorios opcionales: Cuchillas de diferentes diámetros. - Rango de trabajo: 20 ÷ 75 mm. - Dimensiones: 247x330x105 mm. - Peso: 0,68 Kg. - Sistema conforme con UNE-EN ISO 15874.
