# Cizalla cortatubos multicapa Polysan/Rainbow, diámetros 16-40 mm

- Propiedad del archivo: CONSTRUNARIO
- Formato: FIEBDC-3/2012
- Programa: Construnario Versión 3.51
- Fecha de los precios: 03/01/2024
- Divisa: EUR

**505022M** u Cizalla cortatubos multicapa Polysan/Rainbow, diámetros 16-40 mm
Precio: 91.54
Tijera para el corte manual de tubos de canalización multicapa para instalaciones de agua caliente y fría en el interior de edificios. Características: - Con cuerpo base de tijera de corte completo + cuchilla. - Material cuerpo: Aleación de magnesio, ligero y resistente. - Empuñadura de goma, agarre cómodo y confortable. - Material cuchilla: Inox con recubrimiento de teflón, máxima calidad. - Corte fácil, rápido y preciso con una sola mano y mínimo esfuerzo mediante avance progresivo de la cuchilla. - La cuchilla queda recogida en el cuerpo evitando lesiones en el usuario y daños en el filo de la cuchilla. - Cambio de cuchilla instantáneo sin necesidad de herramientas. - Retroceso de la cuchilla con una sola mano. - Rango de trabajo: 16 ÷ 40 mm. - Tipo de unión del sistema: PRESS FITTING. - Tipo de mordaza del sistema: U. - Sistema con Certificado AENOR, según norma UNE-EN ISO 21003.
