# Máquina soldadora PRISMA LIGHT Polysan/Wefatherm, diámetros 63-125 mm

- Propiedad del archivo: CONSTRUNARIO
- Formato: FIEBDC-3/2012
- Programa: Construnario Versión 3.51
- Fecha de los precios: 03/01/2024
- Divisa: EUR

**505025** u Máquina soldadora PRISMA LIGHT Polysan/Wefatherm, diámetros 63-125 mm
Soldadora manual de obra a elemento térmico para la termofusión de tubos y accesorios, usando matrices, para instalaciones de agua caliente y fría. Características: - Tipo de unión: Termofusión por inserción (socket). - Para tuberías PP-R y PP-RCT. - Equipamiento de serie: soldadora, elemento térmico, kit de matrices para polifusión de 63 ÷ 125 mm y caja de acero, y caja de transporte. - Con bastidor desmontable con manijas laterales que facilitan su posicionamiento y transporte. - Con soporte para banco, una práctica empuñadura para el elemento térmico y un sistema de posicionamiento rápido del tubo. - Rango de trabajo: 63 ÷ 125 mm (2"" - 5""). - Alimentación: 110 V o 230 V monofásica 50/60 Hz. - Potencia: 1.400 W. - Temperatura de trabajo: 260° ± 10° C. - Temperatura ambiente de uso: -5°C ÷ 40°C. - Materiales: HDPE, PP, PP-R, PVDF, PB. - Dimensiones: 620x670x610 mm. - Peso: 23,20 Kg. - Sistema conforme con UNE-EN ISO 15874. Precio a consultar.
