# Máquina soldadora DELTA Polysan/Wefatherm, diámetros 40-160 mm

- Propiedad del archivo: CONSTRUNARIO
- Formato: FIEBDC-3/2012
- Programa: Construnario Versión 3.51
- Fecha de los precios: 03/01/2024
- Divisa: EUR

**505030** u Máquina soldadora DELTA Polysan/Wefatherm, diámetros 40-160 mm
Soldadora manual de obra para la termofusión a espejo de tubos y accesorios, para instalaciones de agua caliente y fría. Características: - Tipo de unión: Termofusión a espejo o tope. - Para tuberías PP-R, PP-R con alma de aluminio y PP-RCT. - Compuesta de: un cuerpo alineador, dos mordazas (una fija y una móvil), fresadora eléctrica extraible para explanar los extremos del tubo y/o accesorios con micro-interruptor de seguridad, elemento térmico (plancha) extraible con termómetro independiente para la lectura de la temperatura de trabajo y termorregulador electrónico Digital Dragón con pantalla de visualización, dispositivo de bloqueo a través del cual el operador imparte la fuerza necesaria para realizar la soldadura y dos soportes laterales (opcional). - Rango de trabajo: 40 ÷ 160 mm (1 1/4 - 6). - Alimentación: 110 V o 230 V monofásica 50/60 Hz. - Potencia máxima absorbida: 2.020 W (110 V) - 1.600 W (230 V). - Temperatura de trabajo: 180°C ÷ 280° C. - Temperatura ambiente de uso: -10°C ÷ 40°C. - Materiales: HDPE, PP. - Dimensiones: 450x384x830 mm. - Peso: 35 Kg. - Sistema conforme con UNE-EN ISO 15874. Precio a consultar.
