# Soldadora manguitos electrosoldables ELEKTRA LIGHT Polysan/Wefatherm, diámetros 20-125 mm

- Propiedad del archivo: CONSTRUNARIO
- Formato: FIEBDC-3/2012
- Programa: Construnario Versión 3.51
- Fecha de los precios: 03/01/2024
- Divisa: EUR

**505036** u Soldadora manguitos electrosoldables ELEKTRA LIGHT Polysan/Wefatherm, diámetros 20-125 mm
Precio: 1455.00
"Soldadora ""polivalente"" para la fusión de accesorios electrosoldables de baja tensión (8 ÷ 48 V), para instalaciones de agua caliente y fría. Características: - Tipo de unión: Termofusión por electrofusión. - Para tuberías PP-R y PP-RCT. - Equipamiento de serie: · Cuerpo de la máquina. · Conectores universales que no necesitan adaptadores. · Escáner de lectura del código de barras para ingresar automáticamente los datos de soldadura. · Bolsa de transporte. · Raspador manual. - Accesorios opcionales: Adaptador DB9M-USB. - Complementos: Manguitos electrosoldables V502938, V502940, V502942, V502944, V502946, V502948, V502950, V502952, V502954 y V502956. - Rango de trabajo: 20 ÷ 125 mm. - Alimentación: 110 V o 230 V monofásica 50/60 Hz. - Potencia máxima absorbida: 2.000 W. - Máx. corriente absorbida: 60 A. - Corriente soldadura duty cycle 60%: 23 A. - Memoria: 325 ciclos. - Grado de protección: IP 54. - Materiales: HDPE, PP, PP-R. - Dimensiones: 200x250x210 mm. - Peso: 7 Kg. - Sistema conforme con UNE-EN ISO 15874."
