# Broca para derivaciones 25 mm Polysan/Wefatherm, diámetro 20 mm

- Propiedad del archivo: CONSTRUNARIO
- Formato: FIEBDC-3/2012
- Programa: Construnario Versión 3.51
- Fecha de los precios: 03/01/2024
- Divisa: EUR

**505060** u Broca para derivaciones 25 mm Polysan/Wefatherm, diámetro 20 mm
Precio: 54.00
Broca 25 mm. para hacer una perforación en tubos de polipropileno para la termofusión de injertos de derivación para instalaciones de agua caliente y fría. Características: - Tipo de unión: Termofusión con injertos de derivación. - Puede utilizarse con las tuberías PP-R, PP-R con alma de aluminio y PP-RCT. - Para soldadura en banco. - Forma sencilla, segura y económica de obtener derivaciones adicionales en líneas de distribución. - Fácil adicción de sensores (termómetro, manómetro). - Construcción de tes. - Sistema conforme con UNE-EN ISO 15874.
