# Broca para derivaciones 25 mm Polysan/Wefatherm, diámetro 25 mm

- Propiedad del archivo: CONSTRUNARIO
- Formato: FIEBDC-3/2012
- Programa: Construnario Versión 3.51
- Fecha de los precios: 03/01/2024
- Divisa: EUR

**505061** u Broca para derivaciones 25 mm Polysan/Wefatherm, diámetro 25 mm
Precio: 54.00
Broca 25 mm. para hacer una perforación en tubos de polipropileno para la termofusión de injertos de derivación para instalaciones de agua caliente y fría. Características: - Tipo de unión: Termofusión con injertos de derivación. - Puede utilizarse con las tuberías PP-R, PP-R con alma de aluminio y PP-RCT. - Para soldadura en banco. - Forma sencilla, segura y económica de obtener derivaciones adicionales en líneas de distribución. - Fácil adicción de sensores (termómetro, manómetro). - Construcción de tes. - Peso: 0,119 Kg. - Complementos: Injertos para derivación salida hembra-soldar V503702, V503704, V503706, V503708, V503710, V503712, V503714, V503716, V503718, V503720, V503722, V503724, V503726, V503728, 583702, 583704, 583714 y 583716, Injertos para derivación salida rosca hembra V503802, V503803, V503804, V503805, V503806, V503807, V503808, V503809, V503810, V503811, V503812, V503813, V503814, V503815 y 583802, Injertos para derivación salida rosca macho V503902, V503903, V503904, V503905,V503906, V503907, V503908, V503909, V503910, V503911, V503912, V503913, V503914, V503915 y 583902 y Matrices para derivaciones 504802, 504804, 504806, 504808, 504810, 504812, 504814, 504828 y 504838. - Sistema conforme con UNE-EN ISO 15874.
