# Broca para derivaciones 25 mm Polysan/Wefatherm, diámetro 32 mm

- Propiedad del archivo: CONSTRUNARIO
- Formato: FIEBDC-3/2012
- Programa: Construnario Versión 3.51
- Fecha de los precios: 03/01/2024
- Divisa: EUR

**505062** u Broca para derivaciones 25 mm Polysan/Wefatherm, diámetro 32 mm
Precio: 113.40
Broca 25 mm. para hacer una perforación en tubos de polipropileno para la termofusión de injertos de derivación para instalaciones de agua caliente y fría. Características: - Tipo de unión: Termofusión con injertos de derivación. - Puede utilizarse con las tuberías PP-R, PP-R con alma de aluminio y PP-RCT. - Para soldadura en banco. - Forma sencilla, segura y económica de obtener derivaciones adicionales en líneas de distribución. - Fácil adicción de sensores (termómetro, manómetro). - Construcción de tes. - Peso: 0,180 Kg. - Complementos: Injertos para derivación salida hembra-soldar V503738, V503740, 583706 y 583718, Injerto para derivación salida rosca hembra 583804, Injerto para derivación salida rosca macho 583904 y Matrices para derivaciones 504818, 504820, 504830 y 504840. - Sistema conforme con UNE-EN ISO 15874.
