# Set raspador de tubería Polysan/Wefatherm, diámetros 20-200 mm

- Propiedad del archivo: CONSTRUNARIO
- Formato: FIEBDC-3/2012
- Programa: Construnario Versión 3.51
- Fecha de los precios: 03/01/2024
- Divisa: EUR

**520020** u Set raspador de tubería Polysan/Wefatherm, diámetros 20-200 mm
Precio: 2376.00
Set raspador de tubos de polipropileno para instalaciones de agua caliente y fría. Características: - Tipo de unión: Termofusión por electrofusión. - Para el raspado superficial en las tuberías PP-R, paso necesario previo en las soldaduras por electrofusión. - Cuchilla metálica. - Incluye repuesto de cuchilla y spray de aceite para mantenimiento. - Rango de trabajo: 20 ÷ 200 mm. - Peso: 1,500 Kg. - Sistema conforme con UNE-EN ISO 15874.
