# Raspador manual Polysan/Wefatherm

- Propiedad del archivo: CONSTRUNARIO
- Formato: FIEBDC-3/2012
- Programa: Construnario Versión 3.51
- Fecha de los precios: 03/01/2024
- Divisa: EUR

**520030** u Raspador manual Polysan/Wefatherm
Precio: 26.46
Raspador de tubos de polipropileno para instalaciones de agua caliente y fría. Características: - Tipo de unión: Termofusión por electrofusión. - Para el raspado superficial de las tuberías PP-R, paso necesario previo en las soldaduras por electrofusión. - Peso: 0,300 Kg. - Sistema conforme con UNE-EN ISO 15874.
