# Alargadera 30 mm para válvulas empotradas Polysan/Wefatherm

- Propiedad del archivo: CONSTRUNARIO
- Formato: FIEBDC-3/2012
- Programa: Construnario Versión 3.51
- Fecha de los precios: 03/01/2024
- Divisa: EUR

**545126** u Alargadera 30 mm para válvulas empotradas Polysan/Wefatherm
Precio: 14.90
Alargadera para válvula de asiento para tubos de polipropileno para instalaciones de agua caliente y fría. Características: - Para válvulas completas mando triangular V545138, V545140, V545158 y v545160. - Latón (aleación de cobre y zinc). - Sistema conforme con UNE-EN ISO 15874.
