# Alargadera 95 mm para válvulas empotradas Polysan/Wefatherm

- Propiedad del archivo: CONSTRUNARIO
- Formato: FIEBDC-3/2012
- Programa: Construnario Versión 3.51
- Fecha de los precios: 03/01/2024
- Divisa: EUR

**545136** u Alargadera 95 mm para válvulas empotradas Polysan/Wefatherm
Precio: 28.40
Alargadera para válvula de asiento para tubos de polipropileno para instalaciones de agua caliente y fría. Características: - Para válvulas completas mando triangular V545138, V545140 y V545142. - Latón cromado. - Sistema conforme con UNE-EN ISO 15874.
