# Matriz de reparación Polysan/Wefatherm, diámetro 7 mm

- Propiedad del archivo: CONSTRUNARIO
- Formato: FIEBDC-3/2012
- Programa: Construnario Versión 3.51
- Fecha de los precios: 03/01/2024
- Divisa: EUR

**553007** u Matriz de reparación Polysan/Wefatherm, diámetro 7 mm
Precio: 39.42
Matriz de calentamiento para la reparación de tubos de polipropileno para instalaciones de agua caliente y fría. Características: - Tipo de unión: Termofusión. - Para tuberías PP-R, PP-R con alma de aluminio y PP-RCT. - Fabricado según la normativa vigente. - Peso: 0,095 Kg. - Complemento: Tapón de reparación V553001. - Sistema conforme con UNE-EN ISO 15874.
