# Abrazadera isofónica M8/M10 Polysan/Wefatherm, diámetro 200 mm

- Propiedad del archivo: CONSTRUNARIO
- Formato: FIEBDC-3/2012
- Programa: Construnario Versión 3.51
- Fecha de los precios: 03/01/2024
- Divisa: EUR

**554330** u Abrazadera isofónica M8/M10 Polysan/Wefatherm, diámetro 200 mm
Precio: 2.97
Abrazadera para tubos de polipropileno para instalaciones de agua caliente y fría. Características: - Específica para tuberías plásticas. - Para montaje fijo y deslizante. - Material: EPDM. - Tuerca M8+M10 con soldadura en cruz con una resistencia garantizada de 6 mkg. - Arandela de PVC. - Temperatura: - 40°C a +100°C. - Sistema conforme con UNE-EN ISO 15874.
