# Reducción corta PP-RCT Polysan/Wefatherm, SDR 11, diámetro 250x160 mm

- Propiedad del archivo: CONSTRUNARIO
- Formato: FIEBDC-3/2012
- Programa: Construnario Versión 3.51
- Fecha de los precios: 03/01/2024
- Divisa: EUR

**581346** u Reducción corta PP-RCT Polysan/Wefatherm, SDR 11, diámetro 250x160 mm
Precio: 64.55
Accesorio para tubos de polipropileno para instalaciones de agua caliente y fría. Características: - PP-RCT. - SDR 11. - Color verde. - Tipo de unión: Termofusión a espejo. - Complementos: Máquina de soldadura a tope BASIC 315 EASY LIFE 506038 e Inserciones d160 y d250. - Conforme con UNE-EN ISO 15874.
