# Codo 90° largo PP-RCT Polysan/Wefatherm, SDR 11, diámetro 250 mm

- Propiedad del archivo: CONSTRUNARIO
- Formato: FIEBDC-3/2012
- Programa: Construnario Versión 3.51
- Fecha de los precios: 03/01/2024
- Divisa: EUR

**581436** u Codo 90° largo PP-RCT Polysan/Wefatherm, SDR 11, diámetro 250 mm
Precio: 596.02
Accesorio para tubos de polipropileno para instalaciones de agua caliente y fría. Características: - PP-RCT. - SDR 11. - Color verde. - Tipo de unión: Termofusión a espejo y por electrofusión. - Complementos: Máquina de soldadura a tope BASIC 315 EASY LIFE 506038, Inserción d250, Soldadora manguitos electrosoldables ELEKTRA 315 505536 y Manguito electrosoldable 582936. - Conforme con UNE-EN ISO 15874.
