# Codo 90° corto PP-RCT Polysan/Wefatherm, SDR 11, diámetro 315 mm

- Propiedad del archivo: CONSTRUNARIO
- Formato: FIEBDC-3/2012
- Programa: Construnario Versión 3.51
- Fecha de los precios: 03/01/2024
- Divisa: EUR

**581448** u Codo 90° corto PP-RCT Polysan/Wefatherm, SDR 11, diámetro 315 mm
Precio: 278.50
Accesorio para tubos de polipropileno para instalaciones de agua caliente y fría. Características: - PP-RCT. - SDR 11. - Color verde. - R ˜ 1 x de. - Tipo de unión: Termofusión a espejo. - Complemento: Máquina de soldadura a tope BASIC 315 EASY LIFE 506038. - Conforme con UNE-EN ISO 15874.
