# Portabrida corta PP-RCT Polysan/Wefatherm, SDR 11, diámetro 160 mm

- Propiedad del archivo: CONSTRUNARIO
- Formato: FIEBDC-3/2012
- Programa: Construnario Versión 3.51
- Fecha de los precios: 03/01/2024
- Divisa: EUR

**581826** u Portabrida corta PP-RCT Polysan/Wefatherm, SDR 11, diámetro 160 mm
Precio: 31.96
Accesorio para tubos de polipropileno para instalaciones de agua caliente y fría. Características: - PP-RCT. - SDR 11. - Color verde. - Con la cara de unión ranurada. - Tipo de unión: Termofusión a espejo. - Complementos: Máquina soldadora DELTA 505030, Máquina de soldadura a tope BASIC 315 EASY LIFE 506038 e Inserción d160. - Conforme con UNE-EN ISO 15874.
