# Junta EPDM para portabrida SDR 11 Polysan/Wefatherm, diámetro 200 mm

- Propiedad del archivo: CONSTRUNARIO
- Formato: FIEBDC-3/2012
- Programa: Construnario Versión 3.51
- Fecha de los precios: 03/01/2024
- Divisa: EUR

**581847** u Junta EPDM para portabrida SDR 11 Polysan/Wefatherm, diámetro 200 mm
Precio: 37.61
Accesorio para tubos de polipropileno para instalaciones de agua caliente y fría. Características: - Para portabrida SDR 11. - Material: EPDM Semperit E628 negro. - Adecuada para uniones con bridas con presión máxima 16 bar. - Con certificación KTW apta para agua potable. - Sistema conforme con UNE-EN ISO 15874.
