# Manguito electrosoldable PP-RCT Polysan/Wefatherm, SDR 11, diámetro 315 mm

- Propiedad del archivo: CONSTRUNARIO
- Formato: FIEBDC-3/2012
- Programa: Construnario Versión 3.51
- Fecha de los precios: 03/01/2024
- Divisa: EUR

**582938** u Manguito electrosoldable PP-RCT Polysan/Wefatherm, SDR 11, diámetro 315 mm
Precio: 597.02
Accesorio para tubos de polipropileno para instalaciones de agua caliente y fría. Características: - PP-RCT. - SDR 11. - Color verde. - Tipo de unión: Termofusión por electrofusión. - Voltaje soldadura: 40 V. - Complemento: Soldadora manguitos electrosoldables ELEKTRA 315 505536. - Conforme con UNE-EN ISO 15874.
