# Injerto para derivación salida rosca hembra PP-RCT/latón Polysan/Wefatherm, SDR 6, diámetro 315 x 1 ?4"

- Propiedad del archivo: CONSTRUNARIO
- Formato: FIEBDC-3/2012
- Programa: Construnario Versión 3.51
- Fecha de los precios: 03/01/2024
- Divisa: EUR

**583816** u Injerto para derivación salida rosca hembra PP-RCT/latón Polysan/Wefatherm, SDR 6, diámetro 315 x 1 ?4"
Precio: 80.81
Accesorio de transición para tubos de polipropileno para instalaciones de agua caliente y fría. Características: - PP-RCT/latón (aleación de cobre y zinc). - SDR 6. - Color verde. - Rosca según EN 10226 (ISO 7). - Para el sellado se recomienda cinta de PTFE. - Tipo de unión: Termofusión con injertos de derivación. - Pueden utilizarse con las tuberías PP-RCT y PP-RCT fibra. - Fusionan tanto en la superficie exterior de la tubería como en su espesor de pared. - Forma sencilla, segura y económica de obtener derivaciones adicionales en líneas de distribución. - Fácil adicción de sensores (termómetro, manómetro). - Complementos: Broca para derivaciones 505064 y Matriz para derivaciones 504844. - Conforme con UNE-EN ISO 15874.
