# Prolongador vertical Polysan/Ostendorf DN 400, longitud 1500 mm

- Propiedad del archivo: CONSTRUNARIO
- Formato: FIEBDC-3/2012
- Programa: Construnario Versión 3.51
- Fecha de los precios: 03/01/2024
- Divisa: EUR

**660140** u Prolongador vertical Polysan/Ostendorf DN 400, longitud 1500 mm
Precio: 93.50
Sistema de cámaras de registro para inspección. Características: - Material: Cloruro de polivinilo, no plastificado. - Diámetro Nominal DN 400. - Color naranja. - Sistema conforme con DIN EN 13598. - Todos los componentes se unen entre sí rápida y fácilmente y también con otros sistemas de tuberías. - Conexiones perfectas y juntas integradas. Ventajas: - Adaptable. - Fácil de usar. - Bajo peso (mucho más ligero que el hormigón). - Excelentes propiedades hidraúlicas.
