# Cubierta telescópica Polysan/Ostendorf DN 315 B 125 (12,5 t) sin ventilación

- Propiedad del archivo: CONSTRUNARIO
- Formato: FIEBDC-3/2012
- Programa: Construnario Versión 3.51
- Fecha de los precios: 03/01/2024
- Divisa: EUR

**660200** u Cubierta telescópica Polysan/Ostendorf DN 315 B 125 (12,5 t) sin ventilación
Precio: 145.80
Sistema de cámaras de registro para inspección. Características: - Material: Cloruro de polivinilo, no plastificado. - Color naranja. - Clase de carga B 125 (12,5 t). - Seguridad con tornillo de cabeza hexagonal 2 x 8 mm. - Tapa de hierro fundido EN 124, 355 mm x 355 mm. - Sin ventilación. - Sistema conforme con DIN EN 13598. - Todos los componentes se unen entre sí rápida y fácilmente y también con otros sistemas de tuberías. - Conexiones perfectas y juntas integradas. Ventajas: - Adaptable. - Fácil de usar. - Bajo peso (mucho más ligero que el hormigón). - Excelentes propiedades hidraúlicas.
