# Cubierta de hormigón para cubierta telescópica Polysan/Ostendorf DN 315

- Propiedad del archivo: CONSTRUNARIO
- Formato: FIEBDC-3/2012
- Programa: Construnario Versión 3.51
- Fecha de los precios: 03/01/2024
- Divisa: EUR

**660260** u Cubierta de hormigón para cubierta telescópica Polysan/Ostendorf DN 315
Precio: 64.70
Sistema de cámaras de registro para inspección. Características: - Material: Hormigón. - Sólo para clase de carga B 125 (12,5 t). - Sistema conforme con DIN EN 13598. - Todos los componentes se unen entre sí rápida y fácilmente y también con otros sistemas de tuberías. - Conexiones perfectas y juntas integradas. Ventajas: - Adaptable. - Fácil de usar. - Bajo peso (mucho más ligero que el hormigón). - Excelentes propiedades hidraúlicas.
