# Tapa de inspección de hierro fundido Polysan/Ostendorf DN 400 accesible, clase de carga A 15 (1,5 t)

- Propiedad del archivo: CONSTRUNARIO
- Formato: FIEBDC-3/2012
- Programa: Construnario Versión 3.51
- Fecha de los precios: 03/01/2024
- Divisa: EUR

**660280** u Tapa de inspección de hierro fundido Polysan/Ostendorf DN 400 accesible, clase de carga A 15 (1,5 t)
Precio: 52.70
Sistema de cámaras de registro para inspección. Características: - Material: Hierro fundido. - Diámetro Nominal DN 400. - Clase de carga A 15 (1,5 t). - Incl. seguridad para niños. - Con tornillos de seguridad hexagonales M8. - Sistema conforme con DIN EN 13598. - Todos los componentes se unen entre sí rápida y fácilmente y también con otros sistemas de tuberías. - Conexiones perfectas y juntas integradas. Ventajas: - Adaptable. - Fácil de usar. - Bajo peso (mucho más ligero que el hormigón). - Excelentes propiedades hidraúlicas.
