# Tapa de cámara combinada redonda Polysan/Ostendorf DN 400 Hormigón B 125 y hierro fundido (12,5 t) sin ventilación

- Propiedad del archivo: CONSTRUNARIO
- Formato: FIEBDC-3/2012
- Programa: Construnario Versión 3.51
- Fecha de los precios: 03/01/2024
- Divisa: EUR

**660520** u Tapa de cámara combinada redonda Polysan/Ostendorf DN 400 Hormigón B 125 y hierro fundido (12,5 t) sin ventilación
Precio: 150.30
Sistema de cámaras de registro para inspección. Características: - Material: Hormigón B 125 y hierro fundido. - Diámetro Nominal DN 400. - Clase de carga B 125 (12,5 t). - Sin ventilación. - Sistema conforme con DIN EN 13598. - Todos los componentes se unen entre sí rápida y fácilmente y también con otros sistemas de tuberías. - Conexiones perfectas y juntas integradas. Ventajas: - Adaptable. - Fácil de usar. - Bajo peso (mucho más ligero que el hormigón). - Excelentes propiedades hidraúlicas.
