# Base de cámara recta Polysan/Ostendorf DN 600/400 mm (con anillo de sellado)

- Propiedad del archivo: CONSTRUNARIO
- Formato: FIEBDC-3/2012
- Programa: Construnario Versión 3.51
- Fecha de los precios: 03/01/2024
- Divisa: EUR

**661080** u Base de cámara recta Polysan/Ostendorf DN 600/400 mm (con anillo de sellado)
Precio: 787.00
Sistema de cámaras de registro para: - Construcción de cámaras de limpieza, control y transferencia. - Drenaje privado y municipal. - Drenaje en áreas de césped, estacionamientos y zonas peatonales. Características: - Material: Polipropileno. - Diámetro Nominal DN 600. - Color naranja. - Estanquidad: según DIN EN 13598. - Resistencia química: pH 2 - 12. - Resistencia a la temperatura: - 20° C hasta 90° C (dependiendo de la aplicación). - Producto ecológico, 100% reciclable. - Durabilidad: mínimo 100 años. - Instalación según DIN EN 1610. - Sistema conforme con DIN EN 13598. Ventajas: - Bajo peso, significativamente más ligero que el hormigón. - Seguro y fácil de inspeccionar. - Asequible y flexible en la instalación.
