# Codo 45° PP-MD Polysan/Ostendorf-KG 2000, diámetro 110 mm

- Propiedad del archivo: CONSTRUNARIO
- Formato: FIEBDC-3/2012
- Programa: Construnario Versión 3.51
- Fecha de los precios: 03/01/2024
- Divisa: EUR

**771320** u Codo 45° PP-MD Polysan/Ostendorf-KG 2000, diámetro 110 mm
Precio: 5.95
Accesorio PP-MD para tubos de polipropileno para evacuación resistente a la temperatura y evacuación enterrada. Características: - Material: Polipropileno con carga mineral (PP-MD). - Color verde primavera (RAL 6017). - Conexión de enchufe con sistema patentado de inserción sellada mediante junta elastómera. - Juntas embutidas SBR de fábrica según norma DIN 681. - Fabricado según norma DIN EN 14758. - Alta resistencia química: fluidos pH 2 - pH 12. - Comportamiento acreditado muy superior a 16 kN/m² según EN ISO 13967. - Compatible con los sistemas SN 10 y SN 16.
