# Tubo con manguito PP-MD Polysan/Ostendorf-KG 2000 SN 16, diámetro 400 mm. Longitud 3.000 mm

- Propiedad del archivo: CONSTRUNARIO
- Formato: FIEBDC-3/2012
- Programa: Construnario Versión 3.51
- Fecha de los precios: 03/01/2024
- Divisa: EUR

**780970** u Tubo con manguito PP-MD Polysan/Ostendorf-KG 2000 SN 16, diámetro 400 mm. Longitud 3.000 mm
Precio: 608.00
Tubería de polipropileno con carga mineral (PP-MD) para evacuación resistente a la temperatura y evacuación enterrada. Características: - Material: Polipropileno con carga mineral (PP-MD). - Color verde primavera (RAL 6017), pared interna blanca. - Conexión de enchufe con sistema patentado de inserción sellada mediante junta elastómera. - Juntas embutidas SBR de fábrica según norma DIN 681. - Posibilidad de unión por electrofusión con el sistema IP-plus de Sabug. - Estructura: construcción homogénea de la pared de la tubería. - Fabricado de acuerdo con la norma DIN EN 14758. - Alta resistencia química: fluidos pH 2 - pH 12. - SLW 60 - 0,5 m. - Rigidez anular SN 16. Ventajas: - Estabilidad en condiciones extremas. - Alta resistencia al impacto. - Alta resistencia a la abrasión. - Superficies interiores lisas. - Fácil de instalar. - Larga duración.
