# Revestimiento de la cámara Polysan/Ostendorf-KG 2000, diámetro 110/110 mm

- Propiedad del archivo: CONSTRUNARIO
- Formato: FIEBDC-3/2012
- Programa: Construnario Versión 3.51
- Fecha de los precios: 03/01/2024
- Divisa: EUR

**820900** u Revestimiento de la cámara Polysan/Ostendorf-KG 2000, diámetro 110/110 mm
Precio: 12.25
Largo 110 mm. 3°. Accesorio para tubos de polipropileno para evacuación resistente a la temperatura y evacuación enterrada. Características: - Color naranja (puede variar). - Materia prima PVC (puede variar). - Sistema fabricado según norma DIN EN 14758. - Compatible con los sistemas SN 10 y SN 16.
