# Revestimiento de la cámara Polysan/Ostendorf-KG 2000, diámetro 250/240 mm

- Propiedad del archivo: CONSTRUNARIO
- Formato: FIEBDC-3/2012
- Programa: Construnario Versión 3.51
- Fecha de los precios: 03/01/2024
- Divisa: EUR

**824910** u Revestimiento de la cámara Polysan/Ostendorf-KG 2000, diámetro 250/240 mm
Precio: 58.20
Largo 240 mm. 3°. Accesorio para tubos de polipropileno para evacuación resistente a la temperatura y evacuación enterrada. Características: - Color blanco (puede variar). - Materia prima PP (puede variar). - Sistema fabricado según norma DIN EN 14758. - Compatible con los sistemas SN 10 y SN 16.
