# Junta NBR Polysan/Ostendorf-HT Safe, diámetro 90 mm

- Propiedad del archivo: CONSTRUNARIO
- Formato: FIEBDC-3/2012
- Programa: Construnario Versión 3.51
- Fecha de los precios: 03/01/2024
- Divisa: EUR

**880247** u Junta NBR Polysan/Ostendorf-HT Safe, diámetro 90 mm
Precio: 7.48
Junta NBR según DIN 681. HT Safe, Skolan Safe. Accesorio para tubos de polipropileno para evacuación dentro del perímetro del edificio de aguas residuales, pluviales y ventilación. Características: - Resistente al aceite con temperatura. - Resistente a grasas animal, vegetal y mineral. - Para evacuación de aguas residuales en estaciones de servicio.
