# Goma de retención SBR Polysan/Ostendorf-KG 2000, diámetro 250 mm

- Propiedad del archivo: CONSTRUNARIO
- Formato: FIEBDC-3/2012
- Programa: Construnario Versión 3.51
- Fecha de los precios: 03/01/2024
- Divisa: EUR

**880440** u Goma de retención SBR Polysan/Ostendorf-KG 2000, diámetro 250 mm
Precio: 10.35
Junta labiada SBR según DIN 681. KG2000. Accesorio para tubos de polipropileno para evacuación resistente a la temperatura y evacuación enterrada. Características: - Sistema fabricado según norma DIN EN 14758. - Compatible con los sistemas SN 10 y SN 16.
