# Junta NBR Polysan/Ostendorf-KG 2000, diámetro 110 mm (KG2000, tubo Skolan Safe)

- Propiedad del archivo: CONSTRUNARIO
- Formato: FIEBDC-3/2012
- Programa: Construnario Versión 3.51
- Fecha de los precios: 03/01/2024
- Divisa: EUR

**880500** u Junta NBR Polysan/Ostendorf-KG 2000, diámetro 110 mm (KG2000, tubo Skolan Safe)
Precio: 9.82
Junta NBR según DIN 681. KG2000, tubo Skolan Safe. Accesorio para tubos de polipropileno para evacuación resistente a la temperatura y evacuación enterrada. Características: - Resistente al aceite con temperatura. - Resistente a grasas animal, vegetal y mineral. - Para evacuación de aguas residuales en estaciones de servicio. - También adecuada para Skolan Safe. - Sistema fabricado según norma DIN EN 14578. - Compatible con los sistemas SN 10 y SN 16.
