# Junta de goma para codo sifón Polysan/Ostendorf-HT Safe, diámetro 40/40 C

- Propiedad del archivo: CONSTRUNARIO
- Formato: FIEBDC-3/2012
- Programa: Construnario Versión 3.51
- Fecha de los precios: 03/01/2024
- Divisa: EUR

**881220** u Junta de goma para codo sifón Polysan/Ostendorf-HT Safe, diámetro 40/40 C
Precio: 3.60
Para Conectores a tubería hierro 40/40 (171900) y 50/40 (172910), Codos sifón 40/40 (171920) y 50/40 (172940), Codo doble sifón 40/50/40 (172970). Tubería metal 38-44 mm. Accesorio para tubos de polipropileno para evacuación dentro del perímetro del edificio de aguas residuales, pluviales y ventilación. HT Safe, Skolan Safe. Características sistema: - Material: Polipropileno (PP). Resistente al agua caliente. - Color gris oscuro (RAL 7043). - Unión con junta SBR de tres labios. - Conexión manguito enchufable. - Fabricado según norma DIN EN 1451. - Material de construcción clase B1 – difícilmente inflamable – según norma DIN 4102. - Temperaturas hasta 90 grados en continuo y 95 grados puntualmente. - Alta resistencia química: fluidos pH 2 - pH 12. - Comportamiento sonoro 21 dB a 4 l/s, 17 dB a 2 l/s.
