# Lubricante Polysan/Ostendorf-HT Safe, 250 ml

- Propiedad del archivo: CONSTRUNARIO
- Formato: FIEBDC-3/2012
- Programa: Construnario Versión 3.51
- Fecha de los precios: 03/01/2024
- Divisa: EUR

**881810_2** u Lubricante Polysan/Ostendorf-HT Safe, 250 ml
Precio: 3.97
Lubricante para tubos de polipropileno para evacuación dentro del perímetro del edificio de aguas residuales, pluviales y ventilación. HT Safe, Skolan Safe, KG2000. Características: - Para facilitar la introducción del extremo macho del tubo en el manguito. - Aplicar sobre el borde de la tubería y la junta del manguito antes de realizar la conexión del manguito. - Sistema fabricado según norma DIN EN 1451.
