# Lubricante Polysan/Ostendorf-KG 2000, 1.000 ml

- Propiedad del archivo: CONSTRUNARIO
- Formato: FIEBDC-3/2012
- Programa: Construnario Versión 3.51
- Fecha de los precios: 03/01/2024
- Divisa: EUR

**881830** u Lubricante Polysan/Ostendorf-KG 2000, 1.000 ml
Precio: 12.00
Lubricante para tubos de polipropileno para evacuación resistente a la temperatura y evacuación enterrada. Características: - Para facilitar la introducción del extremo macho del tubo en el manguito. - Aplicar sobre el borde de la tubería y la junta del manguito antes de realizar la conexión del manguito. - Sistema fabricado según norma DIN EN 14758. - Compatible con los sistemas SN 10 y SN 16.
