# Adaptador de núcleo rosca para colector multicapa Polysan/Rainbow, diámetro 20 mm

- Propiedad del archivo: CONSTRUNARIO
- Formato: FIEBDC-3/2012
- Programa: Construnario Versión 3.51
- Fecha de los precios: 03/01/2024
- Divisa: EUR

**AC20** u Adaptador de núcleo rosca para colector multicapa Polysan/Rainbow, diámetro 20 mm
Precio: 3.59
Accesorio para tubos de canalización multicapa para instalaciones de agua caliente y fría en el interior de edificios. Características: - Material: CW617 N. - Casquillos de acero inoxidable. - Tipo de unión: PRESS FITTING. - Tipo de mordaza: U. - Complementos: Colectores CLT2, CLT3, CLT4, CLT5 y CLT6. - Sistema con Certificado AENOR, según norma UNE-EN ISO 21003.
