# Codo 90° multicapa Polysan/Rainbow, diámetro 16 mm

- Propiedad del archivo: CONSTRUNARIO
- Formato: FIEBDC-3/2012
- Programa: Construnario Versión 3.51
- Fecha de los precios: 03/01/2024
- Divisa: EUR

**C1616** u Codo 90° multicapa Polysan/Rainbow, diámetro 16 mm
Precio: 3.02
Accesorio para tubos de canalización multicapa para instalaciones de agua caliente y fría en el interior de edificios. Características: - Material: CW617 N. - Casquillos de acero inoxidable. - Tipo de unión: PRESS FITTING. - Tipo de mordaza: U. - Complementos: Casquillo (repuesto) CAQ16, Cizalla 505024, Calibrador/escariador CATE1625, Dobladores de tubo espiral DE1216 y DEX1216, Doblador de tubo mecánico DM y Tenaza manual TNZ32. - Sistema con Certificado AENOR, según norma UNE-EN ISO 21003.
