# Calibrador/escariador largo multicapa Polysan/Rainbow, diámetro 40 mm

- Propiedad del archivo: CONSTRUNARIO
- Formato: FIEBDC-3/2012
- Programa: Construnario Versión 3.51
- Fecha de los precios: 03/01/2024
- Divisa: EUR

**CAL3240** u Calibrador/escariador largo multicapa Polysan/Rainbow, diámetro 40 mm
Precio: 51.30
Calibrador/escariador largo, manual, para tubos de canalización multicapa para instalaciones de agua caliente y fría en el interior de edificios. Características: - Para el redondeo y biselado de la sección de entrada del tubo, abocardar el tubo y conseguir la fácil entrada del accesorio en la tubería. - Para tubería multicapa PEXb/AL/PEXb Polysan/Rainbow, diámetro exterior 40 mm y diámetro interior 32 mm. - Tipo de unión del sistema: PRESS FITTING. - Tipo de mordaza del sistema: U. - Sistema con Certificado AENOR, según norma UNE-EN ISO 21003.
