# Calibrador mecánico multicapa Polysan/Rainbow, diámetros 32-75 mm

- Propiedad del archivo: CONSTRUNARIO
- Formato: FIEBDC-3/2012
- Programa: Construnario Versión 3.51
- Fecha de los precios: 03/01/2024
- Divisa: EUR

**CAM** u Calibrador mecánico multicapa Polysan/Rainbow, diámetros 32-75 mm
Precio: 158.76
Calibrador mecánico para tubos de canalización multicapa para instalaciones de agua caliente y fría en el interior de edificios. Características: - Para el redondeo y biselado de la sección de entrada del tubo. - Para tubería multicapa PEXb/AL/PEXb Polysan/Rainbow, diámetros 32, 40, 50, 63 y 75 mm. - Tipo de unión del sistema: PRESS FITTING. - Tipo de mordaza del sistema: U. - Complementos: Coronas escariadoras CORONA32, CORONA40, CORONA50, CORONA63 y CORONA75. - Sistema con Certificado AENOR, según norma UNE-EN ISO 21003.
